# Sanierungsarbeiten
Angebotsaufforderung (GAEB DA XML 3.3, DA83)
Projekt: Bürgerhaus Wriezen
Währung: EUR
Auftraggeber: Stadtverwaltung Wriezen, Freienwalder Straße 50, 16269 Wriezen, Deutschland, Ansprechpartner Frau Nickel, Telefon 033456 49-166, Fax 033456 49-400, E-Mail nickel@wriezen.de
Ausführungsort: Bürgerhaus Wriezen, Gartenstraße 9, 12629 Wriezen, Deutschland
Erstellt mit: 5 260703.1, NOVA AVA, 23.07.2026

## Vorbemerkungen
1. Allgemeines

Die nachfolgenden Leistungen umfassen den Rückbau des vorhandenen geschädigten Fußbodenaufbaus sowie die Herstellung eines neuen Fußbodenaufbaus im Bereich des Schulungsraumes (ca. 46 m²).

Das Bestandsgebäude ist ein Altbau ohne Unterkellerung. Es ist davon auszugehen, dass kapillar aufsteigende Feuchtigkeit aus dem Untergrund nicht ausgeschlossen werden kann.

Alle Arbeiten sind unter Berücksichtigung der besonderen Randbedingungen im Bestand sowie unter Einhaltung der allgemein anerkannten Regeln der Technik auszuführen.

2. Bauvorhaben / Bestand
Bauvorhaben:
Instandsetzung / Modernisierung Bürgerhaus Wriezen
Gartenstraße 9, 16269 Wriezen

3. Untergrund und Bestand

Der Auftragnehmer hat den Untergrund vor Beginn der Arbeiten eigenverantwortlich zu prüfen.Der vorhandene Untergrund (Bodenplatte) kann Unebenheiten, Ausbrüche sowie feuchtebelastete Bereiche aufweisen.Erforderliche Vorarbeiten zur Herstellung eines tragfähigen, sauberen und geeigneten Untergrundes sind in die Einheitspreise einzukalkulieren, soweit sie nicht gesondert ausgeschrieben sind.

4. Abdichtung

Aufgrund der fehlenden bzw. nicht sicher nachweisbaren Abdichtung im Bestand ist eine funktionsfähige Abdichtung gegen kapillar aufsteigende Feuchtigkeit herzustellen.Die Abdichtung ist vollflächig auf der Bodenplatte auszuführen und an allen aufgehenden Bauteilen mindestens 10 cm hochzuführen, sodass eine wannenartige Ausbildung entsteht.Anschlüsse, Durchdringungen und Übergänge sind dauerhaft dicht auszuführen.

5. Fußbodenaufbau

Der neue Fußbodenaufbau ist in den vorgegebenen Aufbauhöhen herzustellen.Aufgrund der begrenzten Aufbauhöhe sind die einzelnen Schichten sorgfältig aufeinander abzustimmen.Der Leichtestrich ist in gleichmäßiger Dicke, hohlraumfrei und ausreichend verdichtet einzubauen. Die Ebenheitstoleranzen nach DIN 18202 sind einzuhalten.Die Belegreife ist mittels CM-Messung nachzuweisen. Die Messprotokolle sind der Bauleitung vorzulegen.

6. Maßtoleranzen / Mehr- und Minderdicken
Die angegebenen Schichtdicken stellen mittlere Sollwerte dar.
Abweichungen aufgrund des vorhandenen Untergrundes sind möglich und werden über die vorgesehenen Positionen für Mehr- oder Minderdicken gesondert vergütet.Mehrleistungen aufgrund erhöhter Schichtdicken sind vor Ausführung mit der Bauleitung abzustimmen und freigeben zu lassen.

7. Rand- und Anschlussausbildung
Alle aufgehenden Bauteile sind mittels geeigneter Randdämmstreifen vom Estrich zu trennen.Die Anschlüsse der Abdichtung an Wände und Bauteile sind dauerhaft funktionsfähig herzustellen.Besondere Aufmerksamkeit ist auf die Ausbildung der Randbereiche zu legen, um Feuchteschäden sowie Schallbrücken zu vermeiden. 8. Nutzung und AnforderungenDer Raum dient künftig als Schulungsraum mit üblicher Nutzung durch Personenverkehr.Der Fußbodenaufbau ist entsprechend dauerhaft belastbar, verformungsarm und für die vorgesehene Nutzung geeignet herzustellen. 9. NebenleistungenNebenleistungen sind mit den Einheitspreisen abzugelten, auch wenn sie nicht ausdrücklich einzeln aufgeführt sind.
Hierzu zählen insbesondere:- Arbeitsvorbereitung- Schutz angrenzender Bauteile- Reinigung der Arbeitsbereiche- Zwischenlagerung und Transport von Materialien

## Bürgerhaus Wriezen: Sanierung Schulungsraum 1
Datum: 17.11.2025

### Bereich 1 Baustelleneinrichtung

#### Abschnitt 1.1 Baustelleneinrichtung

**1.1.10 Baustelleneinrichtung**
*** Pauschalposition
Baustelleneinrichtung Sanierungsarbeiten
Leistungsbeschreibung:
Einrichten, Vorhalten und Räumen der Baustelle für die Dauer der Arbeiten, einschließlich:
- Einrichten von Arbeits‑ und Lagerflächen
- Schutz angrenzender Bauteile
- Vorhalten notwendiger Geräte und Werkzeuge
- Abstimmung mit der Bauleitung
Menge: 1,000 psch

### Bereich 2 Abbruch und Untergrundvorbereitung

#### Abschnitt 2.1 Abbruch und Untergrundvorbereitung

**2.1.10 Rückbau vorhandener Fußbodenaufbau**
Aufnehmen und fachgerechtes Entsorgen des vorhandenen Fußbodenaufbaus bestehend aus Linoleumbelag, Ausgleichsschicht sowie Porenbetonplatten einschließlich aller Kleberreste.

Freilegen der vorhandenen Bodenplatte.

Einschließlich:- Trennung und sortenreine Entsorgung der Materialien- Entfernen loser und geschädigter Bauteile- Grobreinigung der Oberfläche
Menge: 46,000 m2

**2.1.20 Untergrund vorbereiten / Randbereiche reprofilieren**
Untergrund der freigelegten Bodenplatte mechanisch reinigen, lose Bestandteile entfernen.

Schadhafte Randbereiche und Ausbrüche entlang der Wandanschlüsse aufnehmen und mit zementärem Mörtel reprofilieren.

Einschließlich:- Herstellen tragfähiger Anschlussbereiche- Egalisieren von Unebenheiten im Randbereich- Vorbereitung für nachfolgende Abdichtung
Menge: 46,000 m2

### Bereich 3 Abdichtung gegen kapillar aufsteigende Feuchte

#### Abschnitt 3.1 Abdichtung gegen kapillar aufsteigende Feuchte

**3.1.10 Flächenabdichtung Bodenplatte**
Herstellen einer flächigen Abdichtung auf der vorhandenen Bodenplatte gegen kapillar aufsteigende Feuchtigkeit.Ausführung als 2-lagige Abdichtung (reaktive Abdichtung oder PMBC), geeignet für Innenräume auf mineralischem Untergrund.Die Ausführung hat systemgerecht gemäß Herstellervorgaben zu erfolgen.Die Mindesttrockenschichtdicke ist einzuhalten und nachzuweisen.Einschließlich:- Grundierung entsprechend System- vollflächiger Auftrag in erforderlicher Schichtdicke- hochführen der Abdichtung an allen aufgehenden Bauteilen mind. 10 cm- Ausbildung einer wannenartigen Abdichtungsebene
Menge: 46,000 m2

### Bereich 4 Fußbodenaufbau

#### Abschnitt 4.1 Fußbodenaufbau

**4.1.10 Trenn- und Gleitschicht**
Liefern und verlegen einer PE-Folie als Trenn- und Gleitschicht auf der Abdichtung.

Stöße überlappend (mind. 10 cm) und dicht verlegt.
Menge: 46,000 m2

**4.1.20 Randdämmstreifen**
Liefern und Einbauen von Randdämmstreifen an allen aufgehenden Bauteilen.

Dicke und Höhe entsprechend Fußbodenaufbau, inkl. Überstand.
Menge: 28,000 m

**4.1.30 Zementgebundener Leichtestrich**
Liefern und Einbau eines zementgebundenen Leichtestrichs als gebundene Ausgleichs- und Dämmschicht.Mindestdruckfestigkeit ≥ CT-C5/F4Der Einbau hat hohlraumfrei und verdichtet gemäß Herstellervorgaben zu erfolgen Anforderungen:- Rohdichte reduziert- wärmedämmende Eigenschaften- ausreichend druckfest für Nutzung als Schulungsraum

Einbau:- höhengerecht eingebracht- planeben abgezogen- Dicke ca. 60 mm
Menge: 46,000 m2

**4.1.40 Zulage / Abzug für Mehr- oder Minderdicken Leichtestrich**
Zulage bzw. Abzug zur Position 04.01.0030 für Mehr- oder Minderdicken des zementgebundenen Leichtestrichs.

Abrechnung: je 1 cm Abweichung von der ausgeschriebenen Dicke (60 mm)

Die Abrechnung erfolgt nach tatsächlich eingebauter Leistung.
Menge: 46,000 m2

**4.1.50 Ausgleichsschicht**
Liefern und Einbau einer selbstverlaufenden zementären Spachtelmasse zur Herstellung einer belegreifen, ebenen Oberfläche. Maximale Einzelschichtdicke gemäß Herstellerangaben ist einzuhalten.

Schichtdicke: ca. 15 mm i.M

Einschließlich:- Grundierung- kraftschlüssiger Verbund zum Untergrund
Menge: 46,000 m2

**4.1.60 Zulage für erhöhte Schichtdicke Ausgleich**
Zulage zur Position 04.01.0050 für erhöhte Schichtdicken der zementären Nivellier- bzw. Ausgleichsmasse.

Abrechnung: je 5 mm zusätzlicher Schichtdicke über die ausgeschriebene Dicke hinaus

Voraussetzung: Ausführung nur nach Freigabe durch die Bauleitung.
Menge: 46,000 m2

**4.1.70 Zulage für erhöhte Grundspachtelung**
Zulage für das Herstellen einer erhöhten Mindestschichtdicke zur Egalisierung stark unebener Untergründe.

Abrechnung: je 5 mm zusätzliche mittlere Schichtdicke
Menge: 46,000 m2

**4.1.80 Linoleumbelag**
Liefern und Verlegen eines Linoleumbelages für gewerbliche Nutzung (Schulungsraum).

Ausführung:- vollflächige Verklebung- Nähte thermisch verschweißt- Sockelanschlüsse sauber ausgeführt

Einschließlich:- erforderliche Grundierung / Klebstoffe- Zuschnitt und Anpassungen
Menge: 46,000 m2

**4.1.90 Vorbereitung Sockelbereich**
Vorbereiten der Wandanschlussbereiche für die Sockelausbildung.

Leistungen:- Entfernen loser und geschädigter Altmaterialien- Egalisieren und Glätten des Untergrundes- Herstellen einer haftfähigen Oberfläche
Menge: 28,000 m

**4.1.100 Sockel aus Kunststoff**
Liefern und montieren von widerstandsfähigen Sockelleisten aus PVC oder Gummi für stark beanspruchte Bereiche.

Ausführung:- Höhe ca. 80–100 mm- Verklebung vollflächig oder mechanisch befestigt- elastischer Anschluss zum Bodenbelag

Einschließlich:- Zuschneiden, Anpassen und Befestigen- Ausbildung von Innen- und Außenecken- dichte Anschlüsse zum Bodenbelag
Menge: 28,000 m

### Bereich 5 Malerarbeiten

#### Abschnitt 5.1 Malerarbeiten

**5.1.10 Anstrich Wände Schulungsraum**
Vorhandene Wandflächen im Innenbereich nach Fertigstellung der übrigen Ausbauarbeiten überarbeiten und mit einem deckenden Schlussanstrich versehen.
Leistungsumfang:
- Untergrund auf Anstricheignung prüfen,
- lose Anstrichbestandteile entfernen,
- Fehlstellen und kleinere Beschädigungen bis ca. 5 mm Tiefe verspachteln,
- erforderliche Vorarbeiten und Untergrundvorbereitung,
- Schutz angrenzender Bauteile, Bodenbeläge, Türen, Heizkörper, Fenster und Installationen,
- zweimaliger deckender Dispersionsanstrich,
- Nassabriebklasse 2 oder besser gemäß DIN EN 13300,
- Farbton nach Wahl des AG wie Bestand
- vollständige Reinigung der bearbeiteten Flächen nach Fertigstellung.
Wandflächen überwiegend tapeziert bzw. mit vorhandenen Altanstrichen beschichtet.
Menge: 95,000 m²

### Bereich 6 Stundenlohnarbeiten

#### Abschnitt 6.1 Stundenlohnarbeiten

**6.1.10 Stundenlohnarbeiten Facharbeiter**
Stundenlohnarbeiten Facharbeiter
Leistungsbeschreibung:
Ausführen von unvorhergesehenen Arbeiten im Rahmen der Sanierungsarbeiten, die nicht im Leistungsverzeichnis enthalten sind und nur auf besondere Anordnung der Bauleitung ausgeführt werden dürfen.
Abrechnung nach tatsächlichem Zeitaufwand.
Menge: 10,000 h

**6.1.20 Stundenlohnarbeiten Helfer**
Stundenlohnarbeiten Helfer
Leistungsbeschreibung:
Stundenlohnarbeiten durch Helfer für unvorhergesehene Leistungen im Zusammenhang mit den Sanirungsarbeiten, nur auf Anordnung der Bauleitung.
Menge: 10,000 h
